# Schloss Marienburg - BA2 LV15 Elektroarbeiten
Angebotsaufforderung (GAEB DA XML 3.2, DA83)
Projekt: 23-211-0
Währung: EUR
Auftraggeber: Stiftung Schloss Marienburg, Marienberg 1, 30982 Pattensen
Ausführungsort: Sanierung Schloss Marienburg, BA 2.2 Terrasse Süd
Erstellt mit: BUILDUP, BUILDUP v30.0.0.0, 28.09.2026

## 015 BA2 LV15 Elektroarbeiten

### 15 BA2 LV15 Elektroarbeiten

*Hinweis: Allgemeine Erläuterungen zum Leistungstext*
1. Allgemeine Baubeschreibung
Die Stiftung Schloss Marienburg beabsichtigt die Sanierung des Schlosses. Das Gebäude ist ein eingetragenes Baudenkmal. Die historische Bausubstanz ist zu schonen und zu erhalten. Die Erfordernisse aus dem Denkmalschutz verlangen von allen am Bau beteiligten Firmen eine besondere Vorsicht und Sorgfalt und eine enge Abstimmung mit der Bauleitung.
Alle Mitarbeitende sind von der Firmenleitung auf den Denkmalwert des Gebäudes und die hieraus erwachsenden Notwendigkeiten bei der Arbeit hinzuweisen.
Im Bauabschnitt 2.2 ist die Nutzbarmachung der Terrasse Süd vorgesehen. Dafür wird die Betonoberfläche abgebrochen und ein neuer Bodenaufbau mit wassergebundener Wegedecke eingebracht. Der neue Bodenaufbau umfasst ebenso eine neue Entwässerung. Teile der Betonoberfläche überdecken eingewölbte Kellerräume, deren Konstruktion durch Stahlbetondecken ersetzt werden. Es werden Türöffnungen für eine bessere Zugänglichkeit geschaffen.
Aus elektrotechnischer Sicht werden hierfür insgesamt vier Bodentanks mit Schutzkontakt- und CEE-Steckdosen installiert. Zusätzlich sind bestehende Fassadenstrahler vor Maßnahmenbeginn zu demontieren, und zum Ende der Sanierungsarbeiten wieder zu installieren. Die NYY-Erdleitungen werden zum zusätzlichen mechanischen Schutz in flexiblen Schutzrohren (nach DIN EN 50626-1-Klassifizierung: N750) verlegt. Durch zwei Kernbohrungen werden die Kabel schlussendlich in einen Kellerraum geführt, in welchem eine dreireihige AP/FR Unterverteilung die remontierten Fassadenbeleuchtung steuert und die Fußbodentanks bespeist.
1.1. Lage der Baustelle
Der Baustellenbereich Terrasse Süd ist Teil des Schlosses, das sich am Marienberg 1 in Pattensen befindet.

1.2. Baustellenzufahrt
Bis Dezember 2026:
Westlich der Hauptzufahrt zum Schlossgebäude wurde ein Mauerdurchbruch mit ca. 4 m Breite durch die umgrenzende Schlossmauer hergestellt und mit einem hölzernen Bautor verschlossen. Das Bautor lässt sich von außen öffnen und ist mit einem Zahlenvorhängeschloss versehen.
Im Schlosspark steht im Bereich des Westflügels eine ca. 860 m² große BE-Fläche zur Verfügung. Von hier ist außerdem eine Baustraße bis zur Terrasse Süd angelegt, welche für eine Befahrbarkeit für Fahrzeuge bis max. 7,5 to (z.B. Kompaktradlader 5-7t) ausgelegt ist.
Ab Januar 2027:
Die Hauptzufahrt erfolgt an der Weggabelung Hauptzufahrt zum Schloss/Stiftungsparkplatz/Zufahrt zum Mauerdurchbruch. An der Hauptzufahrt findet eine Zugangskontrolle durch einen Sicherheitsdienst statt. Bezüglich der Zugangsregelungen siehe auch "Weitere Besondere Vertragsbedingungen".
Durch die Hauptzufahrt ist der Schlosshof erreichbar (lichte Breite ca. 2,4m, lichte Höhe ca. 2,7m). Die Tore werden durch den Sicherheitsdienst geöffnet und geschlossen.
Weitere Informationen zur vorhandenen Baustelleneinrichtung sind in den beiliegenden Planunterlagen zu entnehmen.

1.3 Naturschutz und Umweltbaubegleitung
Im Rahmen der Sanierungsmaßnahmen sind naturschutzrechtliche Belange zu berücksichtigen. Zur Prävention und der Vermeidung von ökologischen und ökonomischen Schäden ist vom AG eine Umweltbaubegleitung beauftragt, welche sämtliche naturschutzrechtlich relevanten Baumaßnahmen fachlich begleitet.
Folgende Auflagen aus der naturschutzrechtlichen Genehmigung sind einzuhalten:
-  Der Einsatz lärmintensiver Maschinen und die Befahrung des Gebietes sind auf das zur  Umsetzung der Maßnahmen notwendige Minimum zu beschränken.
-  Arbeiten in der Nacht und in der Dämmerungsphase (eine Stunde vor Sonnenuntergang  und eine Stunde nach Sonnenaufgang) sind zu unterlassen.

1.4 Bauablauf
Vor Beginn der Arbeiten wird der AN von der örtlichen Bauleitung eingewiesen.

1.5 Öffnungszeiten
Die hier aufgeführten Baustellenöffnungszeiten entsprechen der maximal möglichen Regelarbeitszeit. Die Baustellenöffnungszeiten entsprechen den Anwesenheitszeiten des Sicherheitsdienstes. Bezüglich der Zugangsregelungen siehe auch "Weitere Besondere Vertragsbedingungen".
Die tatsächliche arbeitstägliche Regelarbeitszeit richtet sich nach dem Bedarf der Baumaßnahme.
Montag bis Freitag 7:00 bis 18:00 Uhr (bzw. verkürzt gem. Vorgabe Naturschutz, s. Pkt. 1.3).
Arbeiten an Wochenenden sowie Feiertagen sind in aller Regel nicht möglich. Die Anordnung auf Abweichung von der Regelarbeitszeit durch den AG bleibt von dieser Regelung unberührt. Die Einholung behördlicher Erlaubnisse für Sonn- und Feiertagsarbeit sowie Ausnahmezulassung für Bauarbeiten während der gesetzlich geschützten Ruhezeiten (Sonn- und Feiertage 22:00 - 6:00 Uhr) obliegt dem AN.

1.6 Ortsbesichtigung
Vor Abgabe des Angebotes wird dem AN empfohlen, das beschriebene Gelände zu besichtigen und sich ein genaues Bild über den Umfang der zu erbringenden Leistungen zu machen. Der Bereich innerhalb der Schlossmauern ist nicht frei zugänglich.
Ein Vor-Ort Termin wird über die Bieterfragen abgestimmt.
2. Baustellenbetrieb

2.1 Anordnungsrecht
Das Anordnungsrecht auf der Baustelle und bei der Bauausführung wird ausschließlich durch die örtliche Bauleitung des Generalplaners/Architekten ausgeübt.

2.2 Arbeitseinsatz
Die Baustelle ist ständig mit einer ausreichenden Zahl Arbeitskräfte, Geräte und aller Art von Hilfsmitteln zu besetzen, um eine zügige und termingerechte Fertigstellung zu gewährleisten. Der Arbeitseinsatz ist so einzurichten, dass andere am Bau beschäftigte AN in ihrem Baufortschritt nicht behindert werden.
Wohn- und Schlafgelegenheiten sowie Einrichtungen der Bewirtschaftung sind auf der Baustelle ausgeschlossen.
Mannschafts- und Privat-PKW müssen im Bereich der BE-Fläche Besucherparkplatz abgestellt werden. Das Schloss ist zur Zeit für den Besucherverkehr nicht geöffnet. Im Bereich um die Marienburg ist allerdings mit Spaziergängern zu rechnen.

2.3  Geräteeinsatz
Es dürfen ausschließlich Maschinen und Geräte zum Einsatz kommen, die den Vorschriften zum Schutz gegen Baulärm und den Bestimmungen des Immissionschutzes entsprechen.
2.4  Erdarbeiten
Bei nassem Boden oder Regenwetter sind die vegetationstechnischen Bodenarbeiten zu unterbrechen, bis eine Bearbeitung möglich ist, ohne dass Schäden (z.B. Schäden des Bodengefüges) hervorgerufen durch Nässe/ Bodenverdichtungen, auftreten können.
2.5 Baustelleneinrichtung
Das Aufstellen von Firmenschildern ist nicht zulässig.
2.5.1 Baustrom
(Siehe "Weitere Besondere Vertragsbedingungen")
2.5.2 Bauwasser
(Siehe "Weitere Besondere Vertragsbedingungen")
2.5.3 Sanitäreinrichtungen
Ein Sanitärcontainer mit Toiletten und Waschgelegenheiten steht im Bereich des Stiftungsparkplatzes zur Verfügung.
(Siehe "Weitere Besondere Vertragsbedingungen")
Die erforderlichen Baustelleneinrichtungen sowie Lager- und Zufahrtsflächen sind vorher mit der Bauleitung des Auftraggebers abzustimmen. Als Hauptfläche für die Baustelleneinrichtung (Aufenthaltscontainer, Hauptlager Material, Abfallcontainer etc.) steht die Baustelleinrichtungsfläche vor dem Westflügel zur Verfügung.

- Es sind die den Vergabeunterlagen beiliegenden Weiteren Besonderen Vertragsbedingungen (WBVB) zu beachten -

#### 15.1 Hinweispositionen

*Hinweis: Hinweisposition: Allgemeine Anforderungen*
Für alle nachfolgenden Positionen gilt:

Die an der Baustelle beschäftigten Handwerker
müssen über das nötige Gespür und Können verfügen, wie es der Umgang mit historischen Baukonstruktionen erfordert. Der AN muss gewährleisten, dass über die Dauer der Arbeiten eine gleichbleibende Arbeitskolonne, geführt von einem versierten Meister oder Polier, eingesetzt wird.
Alle Arbeiten sind mit äußerster Vorsicht und Sorgfalt
zu erledigen. Sie sind mit Rücksicht auf den Wert und
Zustand des Bauwerkes erschütterungsarm
auszuführen.
Angrenzende Flächen dürfen durch die Arbeiten nicht
beschädigt oder schädigend verschmutzt werden.
Sämtliche Leistungen umfassen das Liefern und
Einbauen der benötigten Stoffe sowie das Schützen
angrenzenden der Bauteile im Arbeitsbereich soweit in den Positionen nichts anderes genannt ist.

Der Auftragnehmer hat eine geeignete Fachkraft als verantwortlichen Vertreter zu benennen, die nur im Einvernehmen mit der Bauleitung gewechselt werden sollte. Diese Vertretung muss ständig auf der Baustelle anwesend und zur Entgegennahme von Anordnungen und Anweisungen berechtigt sein. Im Verhinderungsfalle ist ein geeigneter Stellvertreter zu benennen.

Eventuelle Verschmutzungen der Fahrbahnen und Gehwege müssen umgehend ohne Aufforderung beseitigt werden. Vor Wochenenden sowie Feiertagen ist die Baustelle ordnungsgemäß und besenrein zu hinterlassen.
Die Befestigungen am Mauerwerk sind auf
das tatsächlich Notwendige zu begrenzen.
Angrenzende Flächen dürfen durch die Arbeiten nicht
beschädigt oder schädigend verschmutzt werden.
Sämtliche Leistungen umfassen das Liefern und
Montieren des Gerüstes und den Rückbau nach Freigabe durch den AG.

Diese Randbedingungen sind in die EP einzukalkulieren.

*Hinweis: Hinweisposition: Koordinierungspflicht*
Für alle nachfolgenden Positionen gilt:

Der Auftragnehmer hat seine Leistungserbringung mit vorhergehenden und nachfolgenden Gewerken, die seine Leistung technisch berühren so abzustimmen, dass die eigene Leistung und die eigenen Ausführungstermine in Bezug auf die Detailausführungsschritte und Funktionsgerechtigkeit ordnungsgemäß erfolgen. Die dabei üblicherweise anstehenden Arbeitsfolgen, technische Anhängigkeiten und zeitlich getrennte Einzelschritte von Teilleistungen sind bei Angebotskalkulation zu berücksichtigen. Abstimmungen haben in Zusammenarbeit und unter Information der Bauleitung zu erfolgen.
Zudem wird auf die Teilnahmepflicht zu den regelmäßigen Baubesprechungen verwiesen, die dazu auch Abstimmungsgelegenheit bieten.

Dies ist in den folgenden Positionen einzukalkulieren.

*Hinweis: Hinweisposition: Zugänglichkeit*
Für alle folgenden Positionen gilt:

Die Terrasse ist schwer anfahrbar. Die Zufahrt zum Schlosspark durch den Mauerdurchbruch bregrenzt die Breite der einzusetzenden Fahrzeuge.

Zur Erschließung des Schlossgeländes innerhalb der umgebenden Schlossmauern bis zur Terrasse Süd ist eine etwa 4m breite Öffnung in der Schlossmauer im nordwestlichen Schlossmauerbereich hergestellt. Haupt- und Nebenlagerflächen sowie eine Baustraße von der Bestandsstraße durch den Mauerdurchbruch bis zur Terrasse Süd sind vorhanden.

Im Schlosspark ist die Befahrbarkeit der Baustraßen für Fahrzeuge bis max. 7,5 to (z.B. Kompaktradlader 5-7t) hergestellt.

Dies ist in den folgenden Positionen einzukalkulieren.

*Hinweis: Hinweisposition: Elektroarbeiten*
Für alle folgenden Positionen gilt:

Sämtliche Positionen verstehen sich einschließlich Liefern und Montieren.

Dies ist in den folgenden Positionen einzukalkulieren.

#### 15.2 Elektroinstallation

**15.2.1 Bodensteckdose Schuko und CEE**
SPEZIFIKATION:
 Produktgruppe: CEE-Bodentank
 Bestückung:
- 2 x Schuko
- 1 x CEE 5/16A 400V/6h
 Bauform: Rund
 Untergrund:
- Für Stein, Beton und Asphalt geeignet
- Für Estrich geeignet
 Montage-Art: Unterboden
 Deckelmerkmale:
- Kann komplett entnommen werden
- Mit Werkzeug verschließbar
 Einsatzbereich..: Außenbereich

TECHNISCHE DATEN:
 Schutzart: IP 67 (im ungenutzten Zustand)
  IP 00 (im genutzten Zustand)
 Material:
- Gehäuse aus massivem Aluminium
- Deckel aus massivem Aluminium
- Geräteträger aus Edelstahl (1.4301)
 Farbe: Alu-Natur
 Oberfläche aller sichtbaren Teile: Eloxiert, schwarz
 Gewicht: 5,50 kg
 Abmessungen:
Ø: 200 mm
Höhe: 148 mm
Bodeneinbautiefe: 148 mm
 Zuleitung: 3 x unten; jeweils Ø 25 mm; 2 x seitlich je M25 x 1,5 mm
 Belastbarkeit: 900 kg

inkl. Einschraubnippel
Die Bodeneinbausteckdosen werden durch das ausführende Tiefbauunternehmen auf korrekter Höhe installiert und sind hierfür durch den AN rechtzeitig beizustellen. Damit die Kabel nach der Installation des Tanks ordnungsgemäß eingeführt werden könnnen, ist an der Installation / Montage (durch eine Elektrofachkraft) teilzunehmen.

Das Fabrikat ist vor Einbau zu bemustern. Freigabe erfolgt durch die BL.

Leitprodukt:
Hersteller: Bodensteckdosen Systemtechnik
Produkt: 7012A-1-3
oder gleichwertig

angebotenes Fabrikat:

Hersteller: '.........'

Produkt: '.........'
Menge: 1,000 St

**15.2.2 Bodensteckdosen Schuko**
Bodensteckdose für den Außenbereich mit zwei Schutzkontaktsteckdosen

SPEZIFIKATION:
 Produktgruppe: Bodensteckdosen
 Einheiten: 2
 Bestückung:
- 2 x Schuko
 Bauform: Rund
 Untergrund:
- Für Stein, Beton und Asphalt geeignet
- Für Hohlböden geeignet
 Montage-Art: Unterboden
 Deckelmerkmale:
- Kann komplett entnommen werden
- Mit Sonderschlüssel verschließbar
 Einsatzbereich..: Außenbereich

TECHNISCHE DATEN:
 Schutzart: IP 67 (im ungenutzten Zustand)
  IP 00 (im genutzten Zustand)
 Material:
- Gehäuse aus massivem PVC
- Deckel aus massivem Aluminium
- Geräteträger aus Edelstahl (1.4301)
 Farbe: Alu-Natur
 Oberfläche aller sichtbaren Teile: Eloxiert, schwarz
 Gewicht: 2,80 kg
 Abmessungen:
Ø: 170 mm
Höhe: 120 mm
Bodeneinbautiefe: 120 mm
 Zuleitung: 2 x seitlich; M25 x 1,5 mm
 Belastbarkeit: 200 kg

inkl. Einschraubnippel
Die Bodeneinbausteckdosen werden durch das ausführende Tiefbauunternehmen auf korrekter Höhe installiert. Damit die Kabel nach der Installation des Tanks ordnungsgemäß eingeführt werden könnnen, ist an der Installation / Montage (durch eine Elektrofachkraft)  teilzunehmen.

Das Fabrikat ist vor Einbau zu bemustern. Freigabe erfolgt durch die BL.

Leitprodukt:
Hersteller: Bodensteckdosen Systemtechnik
Produkt: 7702A-1-3
oder gleichwertig

Angebotenes Fabrikat:

Hersteller: '.........'

Produkt: '.........'
Menge: 3,000 St

**15.2.3 Bodenanker**
Bodenanker für v.g. Fußbodentank

Bauform: rechteckig
Einsatzbereich: Außenbereich
Material: Edelstahl

Der Bodenanker ist an das ausführende Tiefbauunternehmen zu übergeben, damit dieser in den Unterbau des Bodentanks eingebracht werden kann.
Menge: 3,000 St

**15.2.4 Flexibles Elektroinstallationsrohr 50mm**
Flexibles Elektroinstallationsrohr für die Erdverlegung inkl. Zugdraht

Werkstoff: Kunststoff
Werkstoffgüte: Polyethylen
Oberflächenschutz: unbehandelt
Farbe: grau
Rohrinnenfarbe: grün
Ausführung: biegsam
Form: außen gewellt, innen glatt
Innendurchmesser: 40 mm
Außendurchmesser: 50 mm
Schlagfestigkeit nach EN 61386-24: normal
Druckfestigkeit nach EN 61386-24: Typ 750

Leitprodukt:
Hersteller: Fränkische Rohrwerke
Produkt: Kabuflex R plus 750, Typ 50
oder gleichwertig

angebotenes Fabrikat:

Hersteller: '.........'

Produkt: '.........'
Menge: 120,000 m

**15.2.5 Flexibles Elektroinstallationsrohr 90mm**
Flexibles Elektroinstallationsrohr für die Erdverlgeung inkl. Zugdraht

Werkstoff: Kunststoff
Werkstoffgüte: Polyethylen
Oberflächenschutz: unbehandelt
Farbe: grau
Rohrinnenfarbe: grün
Ausführung: biegsam
Form: außen gewellt, innen glatt
Innendurchmesser: 75 mm
Außendurchmesser: 90 mm
Schlagfestigkeit nach EN 61386-24: normal
Druckfestigkeit nach EN 61386-24: Typ 750

Leitprodukt:
Hersteller: Fränkische Rohrwerke
Produkt: Kabuflex R plus 750, Typ 90
oder gleichwertig

angebotenes Fabrikat:

Hersteller: '.........'

Produkt: '.........'
Menge: 100,000 m

**15.2.6 Kabel NYY-J 5x4RE vorh. Leerrohr**
Kabel DIN VDE 0276-603 (VDE 0276-603) NYY-J 5 x 4 RE, Cu-Zahl 192, in vorh. Leerrohr
Menge: 100,000 m

**15.2.7 Kabel NYY-J 5x2,5RE vorh.Leerrohr**
Kabel DIN VDE 0276-603 (VDE 0276-603) NYY-J 5 x 2,5 RE, Cu-Zahl 120, in vorh. Leerrohr
Menge: 250,000 m

**15.2.8 Gummischlauchltg. HO7RNF 5G10**
Gummischlauchltg. HO7RNF 5G10

Mehradriges Starkstromkabel als Gummischlauchleitung; für mittlere mechanische Beanspruchung, Nennspannung 500 V;
als Anschlußleitung zwischen schwingungsgedämpften Verbrauchern und Kabelabzweigdose;

Zur Versorgung der Unterverteilung, ausgehend von einer CEE-Steckdose
Menge: 25,000 m

**15.2.9 Kunststoffaderleitung 1x10mm²**
Kunststoffaderleitung DIN EN 50525-2-31 (VDE 0285-525-2-31), H07V-K 1 x 10, Cu-Zahl 96, Farbton blau, schwarz, oder grün-gelb .
Menge: 10,000 m

**15.2.10 Hauptleitungsabzweigklemme 5P 2x25/2x16mm²**
Hauptleitungsabzweigklemme 5P 2x25/2x16mm²

Fingersichere Hauptleitungsabzweigklemme zur Montage auf Hutschiene.

Höhe installiertes Produkt
65.9 mm
Breite installiertes Produkt
102.4 mm
Tiefe installiertes Produkt
45.5 mm
Nennstrom
80 A
Polanzahl
5 P
Farbe
reinweiß RAL 9010

liefern, montieren und betriebsfertig anschließen.
Menge: 4,000 St

**15.2.11 Abklemmen, Demontieren und Einlagern von Fassadenstrahlern**
Demontage der vorhandenen Fassadenstrahler mit anschließender Einlagerung.

Die Fassadenstrahler sind zum Ende der Maßnahme wieder zu montieren. Die Abrechnung hierzu erfolgt in einer separaten Position.

Fabrikat: Leuchtmittel SON-T 150 Watt, Fläche Strahlervorderseite 32 x 24 cm
Menge: 4,000 St

**15.2.12 Wiedermontage Fassadenstrahler**
Montage und Anschluss der zuvor demontierten und eingelagerten Fassadenstrahler.

Elektrischer Festanschluss für Fremdgewerke:
Leitung absetzen, einführen und betriebsfertig anschließen
Anzahl Adern:  5
Aderquerschnitt:  bis 2,5 mm²
Anschluss Fremdgewerke  5x2,5 mm²

Fabrikat: Leuchtmittel SON-T 150 Watt, Fläche Strahlervorderseite 32 x 24 cm
Menge: 4,000 St

**15.2.13 Kleinverteiler AP/FR 36PLE**
Installationskleinverteiler aus Polycarbonat (UV-beständig), nach DIN EN 60670-24, nach DIN 43871. Zum Einbau von Geräten bis 63 A nach Maßnorm DIN 43 880 mit 70 mm oder 85 mm Einbautiefe, Bemessungsspannung AC 400 V/50 Hz. Bestehend aus Kunststoffunterteil mit Hutprofilschiene aus verzinktem Stahlblech, seitliche Vorprägungen für Verbindungstüllen zur Verbindung von zwei oder mehreren Verteilern nebeneinander. Oberteil mit 46 mm Geräteschlitz. Klarsichttür frontbündig, rechts oder links anschlagbar, plombierbar, abschließbar, Verteiler anflanschbar.

Montage auf: Aufputz
Anzahl der Schienen: 3
Anzahl Reihen: 3
Anzahl Felder: 1
Anzahl Module: 36
Höhe: 552 mm
Breite: 310 mm
Tiefe: 151 mm
Anzahl Schranktüren: 1
Anzahl der Schlösser: 0
Werkstoff: Polycarbonat (PC)
Schutzklasse: Schutzklasse II
Stoßfestigkeit IK: IK08
IP-Klasse (Ingress Protection): IP65
Schließungstyp: Schnappverschluss, Ohne Schloss
Menge: 1,000 St

**15.2.14 Fehlerstromschutzschalter Typ A, 4-polig, 40A, 0,03A, REG**
Fehlerstrom-Schutzschalter (FI) nach DIN EN 61008-2-1, VDE 0664 Teil 10 + 11, Berührungsschutz IP2x nach DIN VDE 0106 Teil 100. Geeignet zum nachträglichen Anbau von Zusatzeinrichtungen (Montage ohne Werkzeug). Anschlussklemmen mit Draht-Einschiebe-Schutz, externe Test-Taste. Alle Produkte mit VDE Zeichen. Beschriftungsmöglichkeit direkt am Gerät.

Nennstrom:  40 A
Art des Differenzialschutzes:  A
Empfindlichkeit:  30 mA
Polanzahl:  4 P
Nennspannung:  230/400 V
Anzahl Module:  4
Betriebstemperatur:  -25 bis 40 °C
Isolationsspannung:  500 V
Lagerungstemperatur:  -55 bis 70 °C
Anschlussart:  Schraubtechnik
Anschlussquerschnitte:
bei flexiblem Leiter:  16mm²
bei starrem Leiter:  25mm²

liefern, montieren und betriebsfertig anschließen.
Menge: 1,000 Stk

**15.2.15 Blitzstrom- und Überspannungsableiter, SPD Typ 1**
Blitzstrom- und Überspannungsableiter, SPD Typ 1 + SPD Typ 2, (5-Leiter System - L1, L2, L3, N, PE)
Blitzstrom- und Überspannungsableiter SPD Typ 1 + SPD Typ 2, als Kombination aus Typ-1-Ableiter und SPD Typ-2-Ableiter

bestehend aus:
3 Stk. Blitzstromableiter SPD Typ 1 mit 25 kA Blitzprüfstrom (10/350)µs
3 Stk. Überspannungsableiter SPD Typ 2 mit 25 kA Nennableitstoßstrom (8/20)µs
1 Stk. N-PE Funkenstrecke

mit 100 kA Blitzprüfstrom und Nennableitstoßstrom für 5-Leiter-Systeme (L1, L2, L3, N, PE), mit Schutzsteckern und Basiselement für dieTragschienenmontage. Optische rot/grün Statusanzeige und Fernmeldekontakt zur Fehlersignalisierung. Abschaltung der einzelnen Schutzpfade im Fehlerfall. Netzfolgestromfreie Technologie, Schutzstecker lassen sich wahlweise um 180° gedreht in das Basiselement stecken und sind durch mechanische Kodierung gegen Fehlbestückung geschützt. Ableiter werkzeuglos steck- und ziehbar.

EN-Type: T1 + T2
Nennspannung Un: 240 V AC
Blitzprüfstrom (10/350)µsIimp (L-N): 25 kA
Blitzprüfstrom (10/350)µsIimp (N-PE): 100 kA
Höchste Dauerspannung Uc (L-N,N-PE): 350 V AC
Schutzpegel UP (L-N, N-PE): =1,5 kV
Nennableitstoßstrom (8/20µs)IN (L-N): 25 kA
Nennableitstoßstrom (8/20µs)IN (N-PE): 100 kA
Kurzschlussfestigkeit ISCCR: 25 kA
Maximale Vorsicherung: 315 A gL/gG
Meldung Überspannungsschutz defekt: optisch, FM-Kontakt
Prüfnorm: EN 61643-11
Menge: 1,000 St

**15.2.16 LS-Schalter 1-polig, B16A/6kA, REG**
Leitungsschutzschalter nach EN 60898; IEC 60-947-2 Berührungsschutz IP2x nach DIN VDE 0106 Teil 100 mit VDE Zeichen. LS mit zeitverzögertem thermischen Auslöser für Überlastschutz und elektromagnetischem Auslöser für Kurzschlussschutz. Geeignet zum nachträglichen Anbau von Zusatzeinrichtungen.

Betriebsnennspannung:  230/400 V
Nennstrom:  16 A
Auslösercharakteristik:  B
Nennabschaltvermögen:  6 kA
Polanzahl:  1 P
Isolationsspannung:  500 V
Anzahl Module:  1
Frequenz:  50/60 Hz
Anschlussart:  Schraubtechnik
Menge: 3,000 Stk

**15.2.17 LS-Schalter 3-polig, C16A/6kA, REG**
Leitungsschutzschalter nach EN 60898; IEC 60-947-2 Berührungsschutz IP2x nach DIN VDE 0106 Teil 100 mit VDE Zeichen. LS mit zeitverzögertem thermischen Auslöser für Überlastschutz und elektromagnetischem Auslöser für Kurzschlussschutz. Geeignet zum nachträglichen Anbau von Zusatzeinrichtungen.

Betriebsnennspannung:  230/400 V
Nennstrom:  16 A
Auslösercharakteristik:  C
Nennabschaltvermögen:  6 kA
Polanzahl:  3 P
Isolationsspannung:  500 V
Anzahl Module:  1
Frequenz:  50/60 Hz
Anschlussart:  Schraubtechnik
Menge: 1,000 Stk

**15.2.18 Digitale Multifunktions-Zeitschaltuhr mit Bluetooth, 2-Kanal**
Digitale Multifunktions-Zeitschaltuhr mit Bluetooth, 2-Kanal

Digitale Multifunktions-Zeitschaltuhr 2-Kanal ohne Display mit integrierter Bluetooth Funktion und App Programmierung zur zeit-, helligkeits- und ortsabhängigen Steuerung.
Nutzbar als Tages-, Wochen,- Jahres- und Astro-Uhr zusätzlich mit integrierter Dämmerungsschalterfunktion. Ausnahmensteuerung durch verdrahteten externen Schalter/Taster oder KNX Funkschalter/-taster.
Programmierung über App durch Aktivierung, Deaktivierung und Rücksetzung von Bluetooth am Gerät: Uhrzeit und Datum (werkseitig eingestellt), automatische Sommer-/Winterzeitumstellung, Feiertags- und Schulferienzeiten ortsabhängig auswählbar, Sperrung des Zugriffes über App oder Tastenkombination, temporäre und permanente Ausnahmesteuerung Ein/Aus/Impuls. Programme sind in der App erstellbar, von bereits benutzten Vorlagen übernehmbar oder Ausnahmen aktivierbar. Zur Weitergabe und externen Speicherung des Programms kann optional ein Portal benutzt werden.
Reduzierung der Kontaktbelastung durch Nulldurchgangsschaltung. Programmierung ohne Netzspannung über integrierte Gangreserve (ca. 10 Jahre) möglich.
Hinweise: Kommunikationsprotokoll ab Version Bluetooth 4.2 und KNX Funk RF quicklink.

Nennspannung: 230 - 230 V
Frequenz: 50 - 60 Hz
230 V Glüh- und Halogenlampen: 2300 W
Max. Leuchtstofflampenlast Serienschalt.: 1000 W
Gangreserve Jahre: 10 y
Genauigkeit pro Tag: 0.25 s
Kontaktart: 1x Wechsler
Betriebstemperatur: -5 - 45 °C
Anschlussquerschnitt bei flexiblem Leiter: 0.2 - 2.5 mm²
Anschlussquerschnitt bei starrem Leiter: 0.2 - 4 mm²

liefern, montieren und betriebsfertig anschließen.
Menge: 2,000 Stk

**15.2.19 CEE 16A-Stecker**
CEE 16A Stecker inkl Montage auf H07RNF 5G10
Menge: 1,000 St

**15.2.20 Aluminiumrohr M20**
Aluminiumrohr

Elektroinstallationsrohr nach EN 61386-1, für den mechanischen Schutz von Kabeln und Leitungen.
Mit gratfreier Innenwand.

Korrosionsschutz: Aluminium
Durchmesser aussen: 20mm
Materialstärke: 1,9mm

Inkl. Endenschutzkappe und Kleinmaterial zur Befestigung
Menge: 15,000 m

**15.2.21 Aluminiumrohr M25**
Aluminiumrohr

Elektroinstallationsrohr nach EN 61386-1, für den mechanischen Schutz von Kabeln und Leitungen.
Mit gratfreier Innenwand.

Korrosionsschutz: Aluminium
Durchmesser aussen: 25mm
Materialstärke: 1,9mm

Inkl. Endenschutzkappe und Kleinmaterial zur Befestigung
Menge: 15,000 m

**15.2.22 Abweigdose 100x100**
Abzweigdose 100x100 Kunststoffgehäuse
einschließlich Klemmen, Klein- und Befestigungsmaterial
Menge: 4,000 St

**15.2.23 Gießharz**
Lieferung und Verarbeitung von Gießharz

Verguss- und Abdichtungsarbeiten mit Reaktionsharz (Gießharz)
Lieferung und fachgerechtes Einbringen von lösungsmittelfreiem, 2-komponentigem Gießharz auf Epoxidharz-Basis (EP) oder Polyurethan-Basis (PUR)].
Der Verguss erfolgt zur Abdichtung von Kabelmuffen gemäß den Herstellerrichtlinien und den anerkannten Regeln der Technik.

 2-Komponenten-System (Harz und Härter)Viskosität: Niedrigviskos (leicht fließend), für optimale Penetration und selbstnivellierende Ausrichtung.Schwundverhalten: Schwindungsarm (< 0,1 % linearer Schrumpf).Eigenschaften nach Aushärtung: Wasserdicht und feuchtigkeitsbeständig.Hohe mechanische Festigkeit (Druck- und Biegezugfestigkeit).Gute chemische Beständigkeit gegen Öle, Fette, Salz- und Abwässer.[Optional für Elektro:] Hohe Durchschlagsfestigkeit (Isoliervermögen) von mind. 20 kV/mm.
Menge: 4,000 St

**15.2.24 Oberflächenveredelung Eloxieren**
Eloxieren der Aluminium-Abdeckungen der Bodensteckosen

Oberflächenbehandlung von Aluminium-Bauteilen durch anodische Oxidation nach DIN 17611 sowie DIN EN ISO 7599.

Schichtdicke: Mindestens 20 Mikrometer
Farbton: schwarz

Anforderung: Die Oxidschicht muss fest mit dem Grundmaterial verbunden sein (kein Abplatzen/Abblättern), proenfrei verdichtet, licht- und witterungsbeständig sowie frei von störenden Aufhängepunkten in Sichtflächen.

Fläche je Einheit: bis 400cm²
Menge: 4,000 St

#### 15.3 Tiefbau / Erdarbeiten

**15.3.1 Kabelgraben/Bodenaushub und Wiederverfüllung**
Bodenaushub und Wiederverfüllung der Klasse 3 und 4 bis zu einer Tiefe von 1,00 m.
Menge: 36,000 m³

**15.3.2 Handaushub als Zulage**
Handaushub als Zulage zu vorbeschriebenen Bodenaushub
Klasse 3 und 4.
Menge: 2,000 m³

**15.3.3 Aushub von Trümmerschutt, als Zulage**
Aushub von Trümmerschutt, als Zulage unabhängig von der Tiefe. Abgerechnet wird nur der Aushub, der weniger als 50 % Bodenanteile enthält.

Trümmerschutt seitlich lagern. Entsorgung erfolgt über Gewerk GaLaBau.
Menge: 4,000 m³

**15.3.4 Trassenwarnband "Achtung Stromkabel"**
Kabelwarnband in vorhandenen Kabelgraben verlegen.
Trassenwarnband ca. 0,30m über Strom/Leerrohr.
Menge: 200,000 m

**15.3.5 Oberboden/Unterboden lagern**
Oberboden / Unterboden im Baufeld zwischenlagern und anschließend wiederverfüllen oder abfahren.

Der Boden ist getrennt nach Bodenarten (Ober- und Unterboden) zu lagern. Eine Vermischung von Fremdmaterial, Bauschutt oder Schadstoffen ist auszuschließen.

Die Lagerung (Mietenbildung) hat locker, in einer Höhe von maximal zwei Metern zu erfolgen.

Die Herstellung, Unterhaltung und spätere Aufnahme des Zwischenlagerplatzes ist in die Einheitspreise einzukalkulieren.
Menge: 5,000 m³

**15.3.6 Künzeltest**
Alle 25 m ist eine Rammsondierung vorzunehmen

Kontrollprüfung Rohrverfüllung Künzelversuch
Nachweis der Verdichtung mittels leichter, luftdruckbetriebener
Rammsonde (DPI- 5) durchführen und die Messwerte
protokollieren, Forderung: 8-10 Schlag/je IOcm, bis 20 cm unter
Rohrgrabensohle, einschl. Anfertigen und übergeben eines
Protokolles. Versuch nur im Beisein eines Vertreters des AG
vornehmen. Die Lage wird während der Bauausführung durch
den AG festgelegt. Die Durchführung soll nach Möglichkeit im
Zuge der wöchentlichen Baustellenbesprechungen vor
Herstellung des Straßenoberbaus erfolgen. In Abhängigkeit vom
Baufortschritt können jedoch auch abweichende Termine
notwendig werden.
Tiefe 1,00 bis 2,00 m.
Menge: 6,000 St

*Hinweis: Hinweis zum Abschnitt : Bodenaustausch*
Nicht verdichtungsfähiger Austauschboden, unabhängig
von der Tiefe, laden und abfahren, der Boden wird
Eigentum des Auftragnehmers. In welchem Umfang
Aushubboden abgefahren werden soll, wird vom
Auftraggeber festgelegt. Anstelle des abgefahrenen
Bodens ist verdichtungsfähiger Boden, wie nachstehend
beschrieben, zu liefern und einzubauen.
Die Abrechnung erfolgt nach fester Masse auf der Basis
der Baugrubenbreiten gemäß Abschnitt "Baugrubenaushub
und Wiederverfüllung" und nach DIN 18300. Abfuhr von
Verdrängungsboden wird nicht vergütet.

**15.3.7 Bodenaustausch durch Feinkies(Lerrrohrbettung)**
liefern, einbauen und tragfähig verdichten. Abrechnung nach Wiegekarten
Bodenaustausch durch Feinkies (Leerrohrbettung)
Körnung 2 - 16mm.
Menge: 5,000 m³

#### 15.4 Sonstiges

**15.4.1 Kernbohrungen bis 75 mm**
Entnehmen von Bohrkernen mittels Kernbohrgerät
bis Ø75 mm, Wandstärke bis 310mm
einschl. aller notwendigen Arbeiten, Materialien
und Entsorgung des Bauschuttes, inkl. Entfernung von Bohrschlamm und Bohrwasserresten.

Bohrung zwischen Terrassenunterbau und Entwässerungsgang
Menge: 2,000 Stk

**15.4.2 Kernbohrungen bis 100 mm**
Entnehmen von Bohrkernen mittels Kernbohrgerät
bis Ø100 mm, Wandstärke bis 310mm
einschl. aller notwendigen Arbeiten, Materialien
und Entsorgung des Bauschuttes, inkl. Entfernung von Bohrschlamm und Bohrwasserresten..

Bohrung zwischen Entwässerungsgang und Kellerraum
Menge: 1,000 Stk

**15.4.3 Standard-Ringraumdichtung**
Standard-Ringraumdichtung

Geteilte Ringraumdichtung zur Abdichtung von neu zu installierenden oder bereits verlegten Medienrohren/Kabeln in Kernbohrungen oder Futterrohren. Geprüft nach FHRK-Prüfgrundlage mit FHRK-Qualitätssiegel.

Maße: Dichtbreite: 40 mm; für Kernbohrungen/Futterrohre Øi: 100 mm; für 4 Kabel/Rohre davon 3 Stück Ø 6 - 18 mm und 1 Stück Ø 10, 25, 32 oder 40 mm

Werkstoff: Pressplatten, Schrauben und Muttern: Edelstahl rostfrei V2A (AISI 304); Gummi: EPDM

Anwendungsbereich: WU-Richtlinie: Beanspruchungsklasse 1 und 2
Dichtheit: gas- und wasserdicht; radonsicher

Futterrohr/Kernbohrung Øi (mm): 100

Anzahl Kabel/Medium insgesamt: 4

Eigenschaften: optische und fühlbare Montagesicherheit durch eingebaute Kontrollöffnung; integrierte Segmentringtechnik zur individuellen Anpassung auf die Leitungsdurchmesser vor Ort
Menge: 1,000 St

**15.4.4 Dokumentation der elektrotechnischen Anlage**
Die Dokumentation ist 2-fach in Papierform in beschrifteten Ordnern mit Inhaltsverzeichnis und Registern, sowie 2-fach auf DVD oder USB-Stick in PDF und DWG-Datei, bei der Abnahme zu übergeben. Zur Inbetriebnahme der Anlage muss ein Satz (Baustellenexemplar) vorab vorliegen.

Folgende Unterlagen sind Bestandteil der Dokumentation:
- Installationsplan als Grundriss Maßstab 1:50
- Stromlaufpläne, Aufbaupläne und Klemmenplan der
  Unterverteilung (zusätzlich ein Satz Pläne vor Ort
  in einer Plantasche in der Verteilung)
- Kabelspinnen, Übersichtspläne Rauchwarnanlage
- für alle eingebauten Komponenten sind Druckschriften
  (Bedienungs-, Montage- und Wartungsanleitungen)
  zu übergeben
- für die gesamte Installation sind Prüfprotokolle gem. DIN VDE
  0100 Teil 600 zu erstellen
- Installationsbescheinigung / Errichternachweis /
  Übereinstimmungserklärung
- Inbetriebnahme- und Einweisungsprotokolle
Menge: 1,000 Stk

*Hinweis: Stundenlohnarbeiten*
Stundenverrechnungssätze:

Soweit bei der Durchführung der durch das Leistungs- verzeichnis gekennzeichneten Arbeiten zusätzlich und unvermeidbar Stundenlohnarbeiten anfallen, sind hierfür Stundenverrechnungssätze anzubieten. Die Stundenver- rechnungssätze enthalten unaufgegliedert

- die Lohn- und Gehaltskosten, einschließlich vermögenswirksamer Leistungen

- die tariflichen und übertariflichen Zuschläge

- die Lohn - und Gehaltsnebenkosten

- die Gemeinkosten, Wagnis und Gewinn, Beiträge an
  die tariflichen Sozialkassen und die Winterbeschäftigungsumlage nach der Winterbeschäftigungsverordnung vom 01.05.2006

- Wegezeitvergütung und Fahrgelderstattung

Der Stundenverrechnungssatz gilt unabhängig von der Anzahl der abgerechneten Stunden.

Stundenlohnarbeiten dürfen nur auf Anordnung oder mit Zustimmung des fachlich zuständigen Bauleiters durch- geführt werden. Sie sind mit der Schlußrechnung abzu- rechnen, sie können in Abschlagsrechnungen aufgeführt werden.

**15.4.5 Normalstunden eines Obermonteurs**
Normalstunden eines Obermonteurs.
Menge: 8,000 h

**15.4.6 Normalstunden eines Monteurs**
Normalstunden eines Monteurs.
Menge: 8,000 h

**15.4.7 Normalstunden eines Helfers**
Normalstunden eines Helfers.
Menge: 8,000 h

**15.4.8 Normalstunden eines Auszubildenden**
Normalstunden eines Auszubildenden.
Menge: 8,000 h
